# Seehausen, Regenwasserkonzept
Angebotsaufforderung (GAEB DA XML 3.2, DA83)
Projekt: 2024_11
Währung: EUR
Auftraggeber: Verbandsgemeinde Seehausen, Große Brüderstraße 1, 39615 Seehausen, D
Erstellt mit: SOFTTECH GmbH / GXML Toolbox V3.3 R20230503, AVANTI pro 2025, 31.07.2026

## 03 Seehausen, Regenwasserkonzept, Planung
Datum: 07.06.2026

### Gewerk 01 Vorbereitende Leistungen

#### Titel 01.01 Vorbereitung für Vermessungsleistungen

**01.01.0010 Bestandserfassung**
Bestandserfassung
Für die Hansestadt Seehausen (Altmark) ist ein Regenwasserkonzept zu erstellen.
Die Schächte sind zu erfassen und in den übergebenen Lageplänen, die in unterschiedlichen Versionen (Papier und dwg) unmaßstäblich aber örtlich auffindbar darzustellen. Für Bestandsaufnahmen auf Privatgrundstücken ist der AG rechtzeitig zu informieren.
Die Darstellung dient als Grundlage für die Einweisung für die Vermessungsleistungen.
Das Kanalsystem der Hansestadt besteht aus ca. 360 Schächten und ca. 14km Regenwasserleitungen.
Der angebotene Einheitspreis gilt als Pauschale bis zu einer Unter- oder Überschreitung des genannten Menge.
Menge: 1,000 psch

**01.01.0020 Unterbrechungen wegen Zutrittsproblemen bei Privatgrundstücken**
Unterbrechungen wegen Zutrittsproblemen bei Privatgrundstücken
Sollten Schächte auf Privatgrundstücken festgestellt oder vermutet werden, ist der AG unverzüglich zu unterrichten. Sollten nachweislich keine anderen Leistungen möglich sein und es durch das Betretungsproblem zu Verzögerungen kommen, sind die hier genannten Stundensätze anzusetzen.
Menge: 30,000 h

**01.01.0030 Einweisung Vermessung**
Einweisung des Vermessungsbüros vor Ort
Die Vermessung ist so einzuweisen, dass diese in die Lage versetzt wird, sämtliche zu vermessenen Schächte zu finden. Wegen der Anzahl der Schächte (ca. 360 St.) ist hierfür ausreichend Zeit einzuplanen.
Der angebotene Einheitspreis gilt als Pauschale bis zu einer Unter- oder Überschreitung des genannten Menge.
Mit dieser Position sind bis zu drei Anfahrten abgegolten.
Menge: 1,000 psch

**01.01.0040 Zusätzliche Anfahrten für Einweisungen**
Zusätzliche Anfahrten für Einweisungen
über den in der Vorposition beschriebenen Umfang hinaus.
Abrechnung je Stück An- und Abfahrt
Menge: 3,000 St

#### Titel 01.02 Vorbereitung für Kanalbefahrung

*Hinweis: Bestandserfassung*
Hier ist die Übernahme der Leistung aus der Bestandserfassung für den Vermesser notwendig
Nach Möglichkeit ist so zu verfahren, dass die Kanalbefahrung nur in bereits vermessenen Kanalabschnitten durchgeführt wird.

**01.02.0010 Einweisung Kanalbefahrer**
Einweisung des Unternehmens für die Kanalbefahrung vor Ort
Die Einweisung ist so vorzunehmen, dass der Befahrer in die Lage versetzt wird, sämtliche zu vermessenen Schächte und die jeweiligen Leitungen zu finden und zuordnen zu können. Wegen der Anzahl der Schächte (ca. 360 St.) ist hierfür ausreichend Zeit einzuplanen. Über die Dauer der Kanalbefahrung ist eine ausreichende Betreuung dieser Leistung sicherzustellen.
Der angebotene Einheitspreis gilt als Pauschale bis zu einer Unter- oder Überschreitung des genannten Menge.
Mit dieser Position sind bis zu drei Anfahrten abgegolten.
Menge: 1,000 psch

**01.02.0020 Zusätzliche Anfahrten für Einweisungen**
Zusätzliche Anfahrten für Einweisungen
über den in der Vorposition beschriebenen Umfang hinaus.
Abrechnung je Stück An- und Abfahrt
Menge: 3,000 St

### Gewerk 02 Planungsleistungen

#### Titel 02.01 Planungsleistungen Zustandsermittlung

**02.01.0010 Datenübernahme Vermessung**
Datenübernahme Vermessung

Übernahme der Daten aus der übergebenen Vermessung
Kontrolle der Daten auf Plausibilität und Vorbereitung für die weitere Bearbeitung
Übergabe erfolgt im Datenaustauschformat dxf
- Lagestatus: 489 (ETRS'89 UTM32)
- Höhenstatus: 170 (DHHN2016)
Menge: 1,000 psch

**02.01.0020 Datenübernahme Kanalbefahrung**
Datenübernahme Kanalbefahrung

Übernahme der Daten aus der übergebenen Kanalbefahrung
Kontrolle der Daten auf Plausibilität und Vorbereitung für die weitere Bearbeitung
Datenaustausch im Format ISYBAU-XML (2024)
Menge: 1,000 psch

**02.01.0030 Auswertung Kanalbefahrung**
Einlesen der Ergebnisse der Kanalbefahrung in eine Auswertungssoftware mit folgenden Mindestmerkmalen:
- graphische Konstruktion von Schächten, Haltungen, Anschlussleitungen und Bauwerken
- Erstellung von Bestandsplänen, Schadens- und thematischen Plänen
- kanalspezifische Konstruktionen, Auswertungen und Analysen
- Import von Daten der TV-Befahrung (ISYBAU-XML (2024))
- Zustandsanalyse und -bewertung der Schadensdaten nach DIN EN 13508-2/DWA-M 149-2
- Ausführliches Schadensprotokoll
- Videoanalyse (auch Panoramo-Filme)
Verwaltung aller Daten im dwg-Format
Ausgabe von Berichten nach vorgegebenen Kriterien
Ausführung dieser Position für die Leitung (14.500m) und die Schächte (ca. 360 St.)
Der angebotene Einheitspreis gilt als Pauschale bis zu einer Unter- oder Überschreitung des genannten Menge.
Menge: 14500,000 km

**02.01.0040 Schadensklassifizierung**
Zustandsbewertung und Schadensklassifizierung
nach DIN EN 13508-2/DWA-M 149-2
- Durchführung einer Schadensklassifizierung aus den übergebenen Befahrungsdaten
- Entwicklung der Zustandsbewertung mit Darstellung der Einzelschadensklassen (graphisch und Bericht)
- Zustandsbeurteilung unter Berücksichtigung Schadensdichte und Schadenslänge, Einstufung in eine Objektklasse
Beurteilung des Gesamtsystems
Menge: 14500,000 m

#### Titel 02.02 Planungsleistungen Hydraulik

**02.02.0010 Planungsleistungen Hydraulik**
Planungsleistungen Hydraulik
Leistungen der LP 1-2 §43 HOAI Ingenieurbauwerke mit dem Ziel einer hydraulischen Bemessung der Gesamtanlage
Ermittlung der Einzugsflächen aus durch den Auftraggeber übergebenen Vermessungsunterlagen oder aus Luftbildern
Übergabe der Ergebnisse der hydraulischen Berechnungen und Gegenüberstellung zum Ist-Zustand
Auswertung und Analyse
Anrechenbare Kosten: 6,6 Mio €
Die anrechenbaren Kosten stellen eine Festgröße dar, die als Pauschale bis zu einer Unter- oder Überschreitung des genannten Menge (Länge des Kanals) gilt.
Honorarzone III
Leistungen der LP 1-2 komplett,
Es sind alle Teilleistungen anzubieten. Abweichungen oder nicht angebotene Teileistungen sind zu begründen
Leistungen der LP 3c fachspezifische Berechnungen
Menge: 1,000 psch

**02.02.0020 Ermittlung von Möglichkeiten zur Rückhaltung**
Auswertung der Unterlagen und Ermittlung von Möglichkeiten zur Rückhaltung des Niederschlagswassers im Netz, auch durch Zwischenspeicherung, Versickerung u.ä. Verfahren
Menge: 60,000 h

**02.02.0030 Hydraulische Berechnungen zur Vorposition**
Menge: 40,000 h

**02.02.0040 Vorstellung der Varianten in den Entscheidungsgremien**
Vorstellung der Varianten in den Entscheidungsgremien
der Hansestadt Seehausen (Altmark)
Menge: 15,000 h

**02.02.0050 Überarbeitung und weitere Abstimmungen**
Überarbeitung und weitere Abstimmungen
Überarbeitung der Varianten nach der Vorstellung beim AG und Abstimmungen mit dem Landesbetrieb für Hochwasserschutz und dem Landkreis als Untere Wasserbehörde
Menge: 18,000 h

**02.02.0060 Übergabe der Unterlage**
Übergabe der abgestimmten Unterlage
als vollständiges Werk in Papierform und digital
(pdf-Format, dxf/ dwg für CAD-Unterlagen)
Menge: 1,000 St
